# Leistungsbeschreibung (GAEB 90, DA81)
Währung: EUR

## Leistungsverzeichnis

### 06 EM Zentrale

*Hinweis*
-------------------------------------------------------
-------------------------------------------------------
----------------------- HINWEISE ----------------------
-------------------------------------------------------
-------------------------------------------------------
Bitte beachten Sie:
Eine Weitergabe des kompletten Verzeichnisses "LV-
Texte" oder einzelnen Ausschnitten ist gestattet,
sofern die Inhalte nicht geändert werden.

(c) 04/2008 firomatic

-------------------------------------------------------
-------------------------------------------------------
----------------------- HINWEISE ----------------------
-------------------------------------------------------
-------------------------------------------------------

**06.0001 EM Zentrale 2A 24V DC**
Hafmagnet-Rauchabzugsanlage:
- keine Lüftungsfunktion
- mit Notstromversorgung 24V /0,8Ah
- für 1 überwachte Rauchtaster-Linie
- für 1 überwachte Rauchmelder-Linie
- 1 Magnetgruppe mit überwachtem Magnetkreis
- für Magneten 24V DC Nenn
- 1,6A bei 100% ED (Einschaltdauer)
- 2,0A bei  80% ED (Einschaltdauer)
- Auf-Putz Kunststoff Gehäuse, 240x160x60 mm (BxHxT)

Anschließbar:
- bis zu 8 Rauch- und/oder Wärmemelder max. 100 mA - in
  2 Draht-Technik
- bis zu 8 Rauchtaster RT4/H 24V DC, Auf/Zu, hinter
  Einschlagscheibe, mit Status LED: Betrieb, Alarm,
  Sammelstörung und Fensterstellung
- Magneten 24V DC Nenn
- Netzzuleitung 230V AC 50-60Hz / +6% -10%

Optional:
- externe Stör- und Alarmweiterleitung  mit pot.-freiem
  Kontakt Alarm/Stör
- externe Leuchte oder Sirene 24V DC über einstellbares
  Alarmzeitrelais
- externe überwachte BMA-Ansteuerung

System: firomatic (201030)

**06.0002 EM Zentrale 4A 24V DC**
Hafmagnet-Rauchabzugsanlage:
- keine Lüftungsfunktion
- mit Notstromversorgung 24V /1,2Ah
- für 1 überwachte Rauchtaster-Linie
- für 1 überwachte Rauchmelder-Linie
- 1 Magnetgruppe mit überwachtem Magnetkreis
- für Magneten 24V DC Nenn
- 3,2A bei 100% ED (Einschaltdauer)
- 4,0A bei  80% ED (Einschaltdauer)
- Auf-Putz-Gehäuse 335x338x95 mm (BxHxT)
- Gehäuse aus Stahlblech weiß

Anschließbar:
- bis zu 8 Rauch- und/oder Wärmemelder max. 100 mA -
  in 2 Draht-Technik- bis zu 8 Rauchtaster RT4/H 24V
  DC, Auf/Zu, hinterEinschlagscheibe, mit Status LED:
  Betrieb, Alarm,Sammelstörung und Fensterstellung
- Magneten 24V DC Nenn
- Netzzuleitung 230V AC 50-60Hz / +6% -10%

Optional:
- externe Stör- und Alarmweiterleitung  mit pot.-freiem
  Kontakt Alarm/Stör
- externe Leuchte oder Sirene 24V DC über einstellbares
  Alarmzeitrelais
- externe überwachte BMA-Ansteuerung

System: firomatic (201031)

**06.0003 Alarm und Störung Zusatzrelais**
- zum Einsatz als Alarm- oder Störmelderelais
- zur potentialfreien Meldung (Alarmgeber)

System: firomatic (102000) inkl. Anschlussklemme

**06.0004 BMA-Modul (Steckkarte)**
- zur überwachten Ansteuerung durch BMA oder GLT
- Alarmeingang für externe Auslösung

System: firomatic (400011)

USt %: 19,00
